# Lüftung Dach
Angebotsaufforderung (GAEB 90, DA83)
Projektbezeichnung: Lüftung  Dach
Währung: EUR

## Lüftung Dach
Datum: 05.08.24

*Hinweis*
Leistungsverzeichnis über Sanierungsmaßnahmen für
Lüftungsleitungen im Rahmen einer Dachsanierung

Stand Juli 2014

Bauvorhaben:  Wienerstr. 38/39

Bauort:  10999, Berlin

Bauherren:  Covivio Immobilien GmbH

Planung und Bauleitung:  Covivio Immobilien GmbH,
  Herr Flohr,
  Pariserstr. 39, 10707 Berlin

Angebot über:  Lüftungsbauer

Ausführungsbeginn:
ab 27.08.24 -06.12.24

*Hinweis*
BAUVORHABEN:  Bad- und Küchenentlüftung
==================================================

Vorderhaus
Winerstr. 38 und 39
10999 Berlin

GEWERK:  Lüftungsbauer

Ausführungszeitraum:  August 2024 -Dezember 2024
Beginn der Maßnahmen:  27.08. /2024

Soweit nicht anders beschrieben enthalten die
nachfolgenden Positionen jeweils die Lieferung der
genannten Materialien, sowie aller erforderlichen
Klein- und Zubehörmaterialien. Ausgebaute Materialien
sind jeweils abzufahren und zu entsorgen.

Die Baustelle ist vor Angebotsabgabe zu besichtigen.
Sollten Unklarheiten zur Ausführung oder zu einzelnen
Positionen bestehen, sind diese unbedingt vor
Angebotsabgabe durch den Auftragnehmer mit dem
Auftraggeber zu klären.

Termine

Ausführung  2024 (27.08.24-09.09.24) Rückbau der
Lüftungsleitungen und

  Montage Provisorium
  2024 (28.10.24-08.11.24) Demonatge
der Lüfter und Re.montage

  nach Abdichtungsarbeiten
  2024 (25.11.24-06.12.24) Montage
Lüftungsleitungen

Ortsbesichtigung

Eine Ortsbesichtigung vor Angebotsabgabe wird
empfpohlen.

Aufmaß

Maßgebend für die Abrechnung ist das nach
Fertigstellung aller Arbeiten
gemeinsam mit Ihnen und unserer Bauleitung zu nehmende
Aufmaß.

Leistung

Die Wohnungsgesellschaften behalten sich das Recht vor,
einzelne Positionen aus dem Auftragsumfang
herauszunehmen, ohne das hierfür Kosten geltend gemacht
werden können oder eine Änderung der Einheitspreise
anderer Positionen erfolgt.

Der Arbeitsumfang bestimmt sich ausschließlich nach dem
Text unserer Bestellung und etwaig schriftlich
erteilten Nachbestellungen.

Lieferungen und Leistungen, denen keine schriftliche
Bestellung zu Grunde liegt, werden von uns nicht
abgerechnet.

Für Änderungen aufgrund behördlicher Auflagen oder die
von uns gewünscht werden, sind auf der Basis des
Hauptangebotes entsprechende Ergänzungsangebote
einzureichen.

Wesentliche Veränderungen im Leistungsumfang sind uns
rechtzeitig durch ein schriftliches Nachtragsangebot zu
melden. Dies gilt für zusätzliche, im
Leistungsverzeichnis nicht enthaltene Arbeiten, aber
auch bei Massenerhöhungen.

Bedingungen für die Entsorgung von Abfällen

Der Leistungserbringer ist verpflichtet, die bei uns
anfallenden Abfälle ordnungsgemäß und
sofort zu entsorgen.  Zu diesem Zweck hat er die
einschlägigen Gesetze, Verordnungen und sonstigen
öffentlich-rechtlichen Vorschriften einzuhalten.

Der Leistungserbringer sichert zu und führt auf unser
Verlangen den Nachweis, dass er die
behördliche Einsammlungs- oder Beförderungsgenehmigung
nach dem Abfallgesetz hat.
Das Erlöschen dieser Genehmigung ist uns unverzüglich
schriftlich mitzuteilen. Die Erklärung des Betreibers
der Abfallentsorgungsanlage über die Übernähme der
Abfälle ist vor der Beförderung vorzulegen.

Mit Übernahme der Abfälle durch den Leistungserbringer
gehen Eigentum, Gefahr, Verkehrssicherungs-pflicht und
öffentlich-rechtliche Verantwortung auf diesen über.

Die Beförderung hat auf direktem Fahrweg ohne
Unterbrechung, Zwischenlagerung und Umladung auf andere
Transportmittel zu erfolgen.  Der Leistungserbringer
hat die behördlich geforderten Begleitscheine mit sich
zu fuhren und ihre Quittierung durch den Betreiber der
Abfallentsorgungsanlage herbeizuführen. Sind solche
Begleitscheine nicht erforderlich, hat er uns eine
Übernahmebestätigung durch den Betreiber der
Abfallentsorgungsanlage unverzüglich vorzulegen.

Der Leistungserbringer hat uns jede Störung in der
ordnungsgemäßen Abfallentsorgung sofort zu melden.  Die
Behebung der Störung hat - abgesehen von
unaufschiebbaren Eilfällen - im Benehmen mit uns zu
erfolgen. Davon unberührt bleibt die volle
Verant-wortlichkeit des Leistungserbringers für die
ordnungsgemäße Entsorgung der Abfälle.

Wir können Prüfungen zur Feststellung durchführen, ob
der Leistungserbringer seinen Pflichten nachgekommen
ist. Hierzu können wir zum Beispiel Einsicht nehmen in
die vom Leistungserbringer nach öffentlich-rechtlichen
Vorschriften zu führenden Nachweisbücher und in den
Genehmigungsbescheid der angefahrenen
Abfallentsorgungsanlage, dessen Vorlage der
Leistungserbringer zu bewirken hat.

Der Leistungserbringer hat zur Abdeckung aller - sowohl
seiner als auch unserer - sich aus der
Abfallbeseitigung ergebenden Haftungsrisiken unter
Einschluß des Gewässerschäden -Haftungsrisikos auf
seine Kosten eine Haftpflichtversicherung in
ausreichender Höhe für Personen-, Sach- und
Vermögensschäden abzuschließen und uns den Abschluß auf
Verlangen nachzuweisen.  Diese Regelung läßt die
Haftung des Leistungserbringers unberührt.

Die in diesen Bedingungen festgelegten Pflichten hat
der Leistungserbringer jedem Dritten aufzuerlegen,
dessen er sich zur Erfüllung dieser Pflichten bedient.

### Bereich 1 Bad- und Küchenentlüftung Gartenfelder Str. 83/85, 13559 Berlin

#### Abschnitt 1.1 Baustelleneinrichtung

**1.1.10 Baustelleneinrichtung**
Einrichten der Baustelle mit allen für
die nachfolgend beschriebenen Arbeiten
notwendigen Leistungen.
Liefern sämtlicher für die Durchführung
der Arbeiten benötigter Maschinen und
Materialien.

Parkgebühren für den Zeitraum der Maßnahme

Die Position wird nur einmalig vergütet,
auch wenn mehrere An- und Abfahrten und
Unterbrechungen erforderlich sind
Menge: 1,000 psch

#### Abschnitt 1.2 Demontage und Provisorium

**1.2.10 Demontage der WC-Abluftleitungen ( Dach)**
Demontage der vorhandenen WC-Abluftleitungen auf dem
Dach zwecks Sanierungsarbeiten inkl. Verschrottung
(Demontage und fachgerechte Entsorgung)

DN 200- Wickelfalzrohr inkl. Dämmung (KMF) und der
Verblechung

je laufende Meter inkl. aller Form und Verbindungsteile

Halter und Befestigungen
Menge: 130,000 lfm

#### Abschnitt 1.3 Provisorische WC-Abluftleitung (Dach) im Zuge Dachsanierung

*Hinweis*
Die nachfolgenden Leistungen beinhalten die Lieferung,
Montage sowie die Demontage und Gebrauchsüberlassung /
Entsorgung  der provisorischen Lüftungsleitungen an
oder durch den AN. Die doppelte Abrechnung von
gleichlautenden Positionen bei den Titel Erneuerung und
Provisorische WC-Abluftleitungen bei Wiederverwendung
der Materialien ist nicht zulässig und wir nicht
doppelt beglichen.

**1.3.10 Aluflexrohr DN 200**
Aluflexrohr DN 200-, Aluminium, nach DIN 24146

Flexibles Rohr / Luftleitung aus Aluminium
Nicht brennbar nach DIN 4102 Kl. A1
Temperaturbeständigkeit von -125°C bis +250 °C
Materialstärke von 80 µm bei 3 m (Einlagig)
Materialstärke von 2 x 50 µm bei 5 m (Zweilagig)

liefern und montieren
Menge: 130,000 m

**1.3.20 Steckverbinder DN 200**
Steckverbinder DN 160, Stahl verzinkt,
für Rohr, Typ MFA
Menge: 34,000 Stk

**1.3.30 Klein- und Befestigungsmaterial für die Verlegung der Luftleitung**
Klein- und Befestigungsmaterial für die Verlegung der
Luftleitung, Kaltschrumpfband, Schrauben, Bandschellen.
etc
Menge: 1,000 psch

**1.3.40 Anschluss an vorhandene Leitung herstellen**
Anschluss an vorhandene Leitung DN 200 herstellen
an Dachdurchführung
Menge: 17,000 Stk

**1.3.50 Anschluss an vorhandene Leitung herstellen**
Anschluss an vorhandene Leitung herstellen
an Ventilatoranschluss
Menge: 17,000 Stk

#### Abschnitt 1.4 Erneuerung WC-Abluftleitungen ( Dach)

**1.4.10 Wickelfalzrohr DN 200**
Wickelfalzrohr aus Stahlblech, verzinkt, gemäß den
Normen DIN EN 1506 und DIN EN 12237.

liefern und montieren
Menge: 130,000 m

**1.4.20 Bogen 45°**
Bogen 45° DN 200, Stahl verzinkt,
gezogen, Typ BGE

liefern und montieren
Menge: 10,000 Stk

**1.4.30 Bogen 90°**
Bogen 90° DN200, Stahl verzinkt,
gezogen, Typ BGE

liefern und montieren
Menge: 33,000 Stk

**1.4.40 Steckverbinder DN 200**
Steckverbinder DN 200, Stahl verzinkt,
für Rohr, Typ MFA

liefern und montieren
Menge: 20,000 Stk

**1.4.50 Dachmontagefuß**
Dachmontagefuß, Kunststoff 200x200 mm
mit Montageeisen in Profilausführung inkl.
notwendiger Winkel und Befestigungen
Menge: 80,000 Stk

**1.4.60 Anschluss an vorhanden Leitung**
Anschluss an vorhanden Leitung
einschl. aller Nebenarbeiten
Menge: 34,000 Stk

**1.4.70 Rohrschelle DN 200**
Rohrschelle DN 200 mit Gummi-Einlage,
Stahl verzinkt, zweiteilig, Typ HAL
Menge: 80,000 Stk

**1.4.80 Klein- und Befestigungsmaterial**
Menge: 1,000 psch

**1.4.90 WC-Ventilator demontieren**
WC-Ventilator Fischbach Typ 43/Nr 4328 II
für Arbeiten an der Abdichtug
demontieren und auf der Baustelle sichern.

einschl. elektrisch freischalten .
Menge: 7,000 Stk

**1.4.100 Intensivreinigung des WC-Dachventilators**
Menge: 7,000 Stk

**1.4.110 WC-Ventilator montieren**
zurvor benannten WC-Ventilator wieder montieren
einschl. aller Nebenarbeiten
Menge: 7,000 Stk

**1.4.120 Volumenstromregler**
Trox RN200D2 mechanisch selbsttätiger
Volumenstromregler

liefern und montieren
Menge: 17,000 Stk

**1.4.130 Revisionsdeckel**
Revisionsdeckel verzinkt
Revisionsdeckel für 200mm Rohr
einschl. Einschnitt Öffnung  ins Rohr

liefern und montieren
Menge: 17,000 Stk

#### Abschnitt 1.5 Dämmung

**1.5.10 Dämmung DN 200**
*** Bedarfsposition ohne GB
Dämmung alukaschierte Matte für Lüftungsleitung
DN 200  einschl. Formteile mit Aluminiumgitterfolie

einschl. Verbblechung
Ummantelung mit beiderseits verzinktem Stahlblech

fachgerecht liefern und montieren
.
Menge: 130,000 m

**1.5.20 Zulage Bogen/Stutzen für Dämmung aus Mineralfaserschalen mit verz. Blechmantel,**
*** Bedarfsposition ohne GB
Menge: 43,000 Stk

**1.5.30 Wärmedämmung an Revisionsöffnung**
*** Bedarfsposition ohne GB
Wärmedämmung an Revisionsöffnung
mit Mineralfaserlamellenmatte, einseitig mit
, Abnehmbare Armaturenkappe aus beidseitig verzinktem
Stahlblech, mit Klemmhebelverschluss

liefern und montieren
Menge: 34,000 Stk

**1.5.40 Wärmedämmung Volumenstromregler**
*** Bedarfsposition ohne GB
Wärmedämmung an Volumenstromregler einschl.
Bedienungsausschnitt
mit Mineralfaserlamellenmatte, einseitig mit
Aluminuimgitterfolie, kaschiert, nicht brennbar nach
DIN 4140A2, Abnehmbare Armaturenkappe aus beidseitig
verzinktem
Stahlblech, mit Klemmhebelverschluss

liefern und montieren
Menge: 34,000 Stk

#### Abschnitt 1.6 Sonstiges

**1.6.10 Reinigung der Lüftungsstränge**
Reinigung der Lüftungsstränge WC-Abluft
vom Dach bis EG im Unterdruckverfahren
mit Bürstensystem
10 Etagen ca 28m Länge

je Strang  einmal pauschal, einschl.
aller Nebenarbeiten
Menge: 17,000 Stk

**1.6.20 Regeltechnikerstunde**
*** Bedarfsposition ohne GB
Menge: 1,000 Std

**1.6.30 Lüftungsmonteur**
*** Bedarfsposition ohne GB
Menge: 1,000 Std

USt %: 19,00
